# Muster-Leistungsbeschreibung
Leistungsbeschreibung (GAEB 90, DA81)
Währung: EUR

## W2.1-E Abdichtung auf Betonuntergründen
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

-Bodenfeuchte und nicht drückendes Wasser (W1-E),
-von außen drückendes Wasser (W2-E),
-nicht drückendes Wasser auf erdüberschütteten
Decken (W3-E),
-Spritzwasser am Wandsockel und Kapillarwasser
  in und unter erdberührten Wänden (W4-E).

Im Bereich der Bauwerksabdichtung ist eine
Weiterentwicklung der Abdichtungsstoffe und der
Ausführungstechniken festzustellen, dem die
Normung der Bauweisen nur verzögert folgt.

Gemäß der Vergabe- und Vertragsordnung für
Bauleistungen
(VOB) Teil C: Allgemeine Technische
Vertragsbedingungen für Bauleistungen (ATV) -
Abdichtungsarbeiten können nach Punkt 0.3
Einzelangaben bei Abweichungen von den ATV
geregelt werden.

Abweichungen von Produkten und
Anwendung sind eindeutig und im Einzelnen
in der Leistungsbeschreibung aufzuführen.

**00001.0001 Hinweise MDS/FPD gemäß DIN 18533**
Remmers MB TX 2K erfüllt die Anforderungen an
rissüberbrückende, mineralische Dichtungsschlämmen
(MDS) und flexible, polymermodifizierte
Dickbeschichtungen (FPD) gemäß den Prüfgrundsätzen
(PG-MDS/FPD).
Die allgemein bauaufsichtlichen Prüfzeugnisse liegen
vor.

Remmers MB TX 2K ist als Abdichtung für die
Wassereinwirkungsklassen
W1-E Bodenfeuchte und nicht drückendes Wasser bei
Bodenplatten und erdberührten Wänden auf
Betonuntergründen
und
W4-E Spritzwasser und Bodenfeuchte am Wandsockel
sowie Kapillarwasser in und unter Wänden
gemäß DIN 18533 normkonform einsetzbar.

Remmers MB TX 2K ist als Abdichtung für die
Wassereinwirkungsklassen
W1-E Bodenfeuchte und nicht drückendes Wasser bei
Bodenplatten und erdberührten Wänden auf Mauerwerk,
-W2.1-E von außen drückendes Wasser,
sowie
W3-E nicht drückendes Wasser auf erdüberschütteten
Deckenflächen
gemäß VOB Vergabe- und Vertragsordnung für
Bauleistungen- Teil C: Allgemeine Technische
Vertragsbedingungen für Bauleistungen (ATV) ?
DIN 18336 ?Abdichtungsarbeiten? zu vereinbaren.

### Titel 00002 Vorarbeiten

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit schnellabbindenden Mörtel verschließen**
*** Grundposition ZZ 001.0
Offene Fugen sowie Fehlstellen,
Mörteltaschen oder Ausbrüche > 5 mm
mit dem mineralischen, schnell abbindenden,
wasserdichten Mörtel, Remmers
WP DKS rapid (basic) verschließen.
Stark saugende Untergründe sind
vorzunässen.

Produkt schlämmfähig als Haftbrücke auftragen.
Produkt spachtelfähig in die frische Haftbrücke
ggfs. mehrlagig applizieren.
Schichtdicke einlagig < 50 mm

Verbrauch:
Ca. 1,7 kg/m²/mm Schichtdicke
Remmers WP DKS rapid (basic) <0423>
Einheit: St

### Titel 00003 Abdichtung erdberührter Bauteile (W2.1-E)

**00003.0001 Grundierung mit Spezialgrundierung**
*** Bedarfsposition ohne GB
Abzudichtende saugfähige, mineralische
Untergründe mit der lösemittelfreien,
Spezialgrundierung, Remmers Kiesol MB,
grundieren.

Produkt durch Streichen, Rollen oder
Spritzen gleichmäßig auftragen.
Pfützenbildung vermeiden.

Verbrauch:
Ca. 0,1-0,2 l/m² Remmers Kiesol MB <3008>
Einheit: m2

**00003.0002 Hinterfeuchtungsschutz Wand-Sohlen-Anschluss (Beton)**
*** Bedarfsposition ohne GB
Hinterfeuchtungsschutz im Wand-Sohlen-Anschluss,
von Betonsohle bis > 20 cm über OK Sohle,
mit der starren, zementgebundenen Dichtungsschlämme,
Remmers WP DS [basic] herstellen.

Produkt mittels Deckenbürste oder Schlämmbesen
gemäß Herstellerangaben auftragen.

Verbrauch:
Ca. 1,6 kg/m²/mm Schichtdicke
Remmers WP DS [basic] <0405>
Einheit: m2

**00003.0003 Mineralische Dichtungskehle, schnellabbindend (WP DKS rapid (basic) )**
*** Grundposition ZZ 001.0
Dichtungskehle am Boden-Wandanschluß und
in allen Innenecken mit einer Schenkellänge
von ca. 5 cm aus dem mineralischen,
schnell abbindenden, wasserdichten Mörtel,
Remmers WP DKS rapid (basic) herstellen.

Saugfähige Untergründe vornässen.
Produkt schlämmfähig als Haftbrücke auftragen.
Produkt spachtelfähig in die frische Haftbrücke
applizieren und mittels Dichtungskehlenkelle die
Rundung ausformen.

Verbrauch:
Ca. 1,7 kg/m als Dichtungskehle
Remmers WP DKS rapid (basic) <0423>
Einheit: m

**00003.0004 Wand-Sohlenanschluß, Innenecken, Fugen / Übergänge mit Fugenband und FPD**
*** Wahlposition ZZ 001.1
Wand-Sohlenanschluß, Innenecken und
Fugen / Übergänge zu
nichtmineralischen Bauteilen
mit dem hochwertigen, vliesbeschichteten
Premium-Dichtband auf NBR Kautschuk
Basis, Remmers Tape VF,
und der flexiblen, polymermodifizierten
Dickbeschichtung, Remmers MB TX 2K,
überarbeiten.

Kontaktschicht / Kratzspachtelung mit dem
Abdichtungsstoff herstellen und vollständig
durchtrocknen lassen.

Fugenband vollflächig mit dem Abdichtungsstoff
verkleben.
Ansätze sind mit einer Überlappungsbreite
von > 10 cm auszuführen.

Verbrauch:
Ca. 1 m/m
Remmers Tape VF 120 <5071>
Ca. 0,7 kg/m (Tape VF 120)
Remmers MB TX 2K <3004>
Einheit: m

**00003.0005 Kratzspachtelung mit FPD**
Lunker, Poren, Putzrillen, etc. mineralischer
Untergründe mittels einer
Kratzspachtelung aus der 2-komp.,
flexiblen, polymermodifizierten Dickbeschichtung,
Remmers MB TX 2K,
verschließen und egalisieren.

Angemischtes Material mittels geeignetem
Werkzeug in einer dünnen Schicht ganzflächig
auf den vorbereiteten Untergrund auftragen
und oberflächenbündig abziehen.

Verbrauch:
Abhängig vom Untergrund
ca. 0,5 kg/m² Remmers MB TX 2K <3004>
Einheit: m2

**00003.0006 Abdichtung mit FPD bei W2.1-E**
Abdichtung gemäß der Wassereinwirkungsklasse W2.1-E "Mäßige
Einwirkung von drückendem Wasser"
aus der flexiblen, polymermodifizierten
Dickbeschichtung (FPD, geprüft
nach PG-MDS/FPD und PG-FBB),
Remmers MB TX 2K, und dem Armierungsgewebe
Remmers Tex 4/100 herstellen.

Angemischtes Material 2-lagig auf den vorbereiteten
Untergrund auftragen. Armierungsgewebe in die
erste frische Abdichtungslage einbetten. Zweite
Abdichtungslage ausführen sobald die erste
nicht mehr beschädigt werden kann.
Abdichtung von Stirnseite
Sohle (> 15 cm)  bis > 30 cm über OK Gelände
aufbringen.

Mindesttrockenschichtdicke > 4 mm.

Verbrauch:
Ca. 4,2 kg/m² bei 4 mm Trockenschichtdicke
Remmers MB TX 2K <3004>
Ca. 1,1 m²/m²
Remmers Tex 4/100 <3880>
Einheit: m2

**00003.0007 Perimeterdämmung verkleben (2K PMBC basic)**
*** Wahlposition ZZ 001.2
Dämmung aus extrudiertem
Polystyrol-Hartschaum d=____ mm nach
vollständiger Durchtrocknung der
Abdichtung mit zweikomponentiger,
kunststoffmodifzierter Bitumendickbeschichtung,
Remmers BIT 2K [basic] ,
vollflächig verkleben.

Angemischtes Material mittels Zahnspachtel
vollflächig auf die Dämmplatte auftragen und
Dämmplatte aufkleben.
Dämmplatte ggf. im Bereich der
Dichtungskehle anpassen.

Die Vorgaben der allgemein gültigen Regelwerke zur
Bauwerksabdichtung, sowie die Verarbeitungshinweise und
Vorgaben des Dämmstoffherstellers im bauaufsichtlichen
Verwendbarkeitsnachweis sind zu beachten.

Verbrauch:
Abhängig von der Ebenflächigkeit des Untergrunds,
Plattendicke und Auftragsverfahren.
Ca. 3,5 - 4,5 l/m² Remmers BIT 2K [basic] <0871>
Einheit: m2

**00003.0008 Drän- und Anfüllschutzbahn anbauen**
3-lagige Drän- und Anfüllschutzbahn gemäß
DIN 18533, Remmers DS Protect, nach
vollständiger Durchtrocknung der
Abdichtung anbauen.

Verarbeitungsrichtlinien des Herstellers
einhalten.

Verbrauch:
1,05 m²/m²  Remmers DS Protect <0823>
4 Stk./m Remmers DS Protect Clip <0818>
0,5 Stk./m Remmers DS Protect AL <0819>
Einheit: m2

**00003.0009 Arbeitsraum verfüllen**
Arbeitsgraben nach Abschluss der Abdichtungsarbeiten mit geeignetem Verfüllgut verfüllen und
lagenweise verdichten.

Tiefe ____ m
Breite ____ m
Einheit: m2
